# Trockenbauarbeiten, Römische Bäder
Angebotsaufforderung (GAEB DA XML 3.2, DA83)
Projekt: 2261009
Währung: EUR
Vergabeart: Offenes Verfahren
Eröffnung: 10.03.2026 08:00:00
Ende der Zuschlagsfrist: 10.04.2026
Ausführungsbeginn: 01.06.2026
Ausführungsende: 31.01.2027
Erstellt mit: GXML Toolbox V3.3 R20220330, ORCA AVA 25.0.5 - Enterprise Edition 25.00.05, 02.02.2026

## Allgemeine Vorbemerkungen
Römische Bäder im Park Sanssouci
Sanierung Gesamtanlage (Maßnahme 2023-2028)

Allgemeine Vorbemerkungen zum Leistungsverzeichnis
0 Angaben zum Gebäude
1 Angaben zur Baustelle nach DIN 18299
2 Angaben zur Ausführung nach DIN 18299
3 Angaben zu Baudurchführung und Dokumentation

Für die im Folgenden Verzeichnis beschriebenen Leistungen wird die VOB Teil B und C als Vertragsgrundlage vereinbart. Insbesondere gelten die DIN 18299 bis 18459 und alle darin zitierten Normen und Regelungen als Allgemeine Technische Vertragsbedingungen (ATV).
Regelwerke müssen in den folgenden Leistungsbeschreibungen entsprechend nur ausdrücklich zitiert sein, sofern eine Abweichung oder Ergänzung zu den ATV explizit erwünscht ist. Der AN hat auf Widersprüche der Leistungsbeschreibungen zur ATV, die nicht ausdrücklich gekennzeichnet sind, hinzuweisen. Bei Widersprüchen der ATV untereinander ist die Bauüberwachung zu konsultieren, nach welchem Regelwerk die Ausführung zu erfolgen hat.

Kurzbeschreibung Bauvorhaben
Die Baugruppe der Römischen Bäder befindet sich im südlichen Bereich des Parks Sanssouci und wurde zwischen 1829 und 1840 als errichtet. Es ist Bestandteil des UNESCO-Welterbes "Schlösser und Parks von Potsdam und Berlin" und als solches ein Kultur- und Baudenkmal von höchstem Rang mit überregionaler Bedeutung.
Veränderungen oder Beschädigungen der Bausubstanz sowie der umgebenden Parkanlage, welche über die im Rahmen der Bauarbeiten erforderlichen Eingriffe hinaus gehen, sind grundsätzlich zu vermeiden.
Das Objekt setzt sich zusammen aus mehreren Gebäudeteilen: dem Gärtnerhaus, dem sich im Süden anschließenden Pavillon, dem im Norden ergänzten Gehilfenhaus nebst Remise sowie den Thermen. Die einzelnen Bauten werden durch Treppen, Pergolen, Lauben und Gärten harmonisch miteinander verbunden.
Die Anlage befindet sich an einem Wasserlauf (Schafgraben und Maschinenteich) mit teilweise instabilem Baugrund. Hieraus folgende Setzungsschäden an der Bausubstanz, machen neben der Behebung des allgemeinen Sanierungsstaus den Hauptteil der Instandsetzungsarbeiten aus.
Die bevorstehende Gesamtsanierung Anlage soll daher eine Instandsetzung der Gebäudehüllen, Ertüchtigung von Teilen der Bauwerksgründung, die grundlegende Erneuerung aller haustechnischen Anlagen sowie die Überarbeitung der Freianlagen im Umfeld des Gebäudes beinhalten. Für die Besucher soll ein zeitgemäßer Museumsbetrieb mit angemessener Infrastruktur und barrierefreiem Zugang ermöglicht werden.
Weiterhin sollen die derzeit zu Wohnzwecken genutzten Obergeschosse des Gärtnerhauses zukünftig für Büroräume genutzt werden. Im Obergeschoss des Gehilfenhauses verbleibt eine bestehende Wohneinheit.

Besichtigung des Objektes
Dem Bieter wird dringend empfohlen vor Abgabe des Angebotes durch Besichtigung der gegebenen Örtlichkeiten, der Platzverhältnisse, der Lager- und Transportmöglichkeiten ein klares Bild von dem Vorhaben und den ausgeschriebenen Arbeiten zu verschaffen.
Nachforderungen, die aus mangelnder Information oder aufgrund einer nicht erfolgten Baustellenbesichtigung vor Angebotsabgabe resultieren, werden nicht anerkannt. Besichtigungstermine (möglichst mit 2 - 3 Terminvorschläge) können unter folgender Adresse vereinbart werden:

- Kommunikationsfunktion des Vergabemarktplatzes Brandenburg

0 ANGABEN ZUM GEBÄUDE

0.1 Grundflächen / Rauminhalte
- BF (bebaute Fläche): ca. 1.190 m²
- NRF (Netto-Raumfläche): ca. 1.631 m²,
- BGF (Brutto-Grundfläche): ca. 2.141 m²
- BRI (Brutto-Rauminhalt): ca. 7.721 m³

0.2 Höhenlagen
- OK Gelände: 31,23 m üNHN (lokaler Nullpunkt in der Bogenlaube)
- Wasserspiegel Schafgraben (ca. Höhe Grundwasser): 30,00 m üNHN
- OKFF Erdgeschoss: 32,91 m üNHN = +1,68 m (Flur Gärtnerhaus); +1,19 m (Pavillon); sonst ebenerdig
- max. Geschosshöhen: 3,0 m (Gärtnerhaus, Gehifenhaus); 3,6 m (Thermen); 5,5 m (Pavillon)
- Bauwerkshöhen (OK Dachraum Gärtnerhaus): bis +7,60 m = 38,83 m üNHN; Firstpunk Turm +14,24 m

0.3 Gebäudeorganisation/ Nutzungskonzept
Das Ensemble umfasst fünf Gebäudeteile:
Gärtnerhaus (Kürzel GÄ)
Das dreigeschossige Gärtnerhaus wurde im Erdgeschoss bislang für Wechselausstellungen genutzt. In den Obergeschossen befinden sich zwei Wohnungen, für Büronutzung umgestaltet werden. Im Kellergeschoss sind Heizung, Lüftungsanlagen und Abstellflächen untergebracht.
Gehilfenhaus (GE)
Das zweigeschossige Gehilfenhaus wirde im Obergeschoss zu Wohnzwecken genutzt. Im Erdgeschoss können Besucher die ehemaligen Ställe einsehen. Außerdem entstehen ein Lagerraum und für den Hausmeister eine Werkstatt. Ein Keller ist nicht vorhanden.
Remise (RE)
Die Remise ist ein eingeschossiger Verbindungsbau in dem ein Teil der für die Museums- und Veranstaltungsnutzung notwendigen Nebenräume (Besucher-WCs, Cateringküche) sowie haustechnische Anlagen untergebracht werden.
Thermen (TH)
Die eingeschossigen Thermen werden museal genutzt. Es besteht eine teilweise Unterkellerung (sog. Substruktion) mit geringer Raumhöhe bis 1,50 m.
Pavillon (PA)
Der eingeschossige Pavillon wird zukünftig Bestandteil des Museums.

0.4 Konstruktion und bauliche Merkmale
Das Gebäudeensemble erscheint als stark zergliederter Komplex mit einer Vielzahl an Höhenniveaus, Vor- und Rücksprüngen, unterschiedlichen Dachformen, Traufhöhen und Türmen.
Die Gebäude bestehen im wesentlichen aus Ziegelmauerwerkswänden und Holzbalkendecken. Die Decken der Substruktion sowie über dem Keller des Gärtnerhauses bestehen aus Ziegelgewölben.
Die Gründung besteht im wesentlichen aus Streifenfundamenten aus Kalkstein. Im Zuge der Maßnahme werden die nicht unterkellerten Bereiche von Thermen, Remise und Pavillon mit neuen Bodenplatten auf Mikropfahlgründung erneuert.
Ausgewählte Bauteile, insbesondere Stützen und Säulen bestehen aus Naturstein. Die Gebäudesockel sind überwiegend mit Kalksteinen verblendet.
Die Dächer sind überwiegend flach geneigt. Die Eindeckung von Gärtnerhaus und Gehilfenhaus wird mit Imbrex-Tegula-Ziegeln erneuert, die Kupferblecheindeckungen der Thermen werden durch Zinkblech ersetzt. Das Flachdach der Remise wird mit einer Bitumenschweißbahn neu abgedichtet. Das Dach des Pavillons mit Zinkblecheindeckung wird nur punktuell ausgebessert.
Fenster und Türen aus Holz bleiben überwiegend erhalten und werden aufgearbeitet.
Angrenzend an den Maschinenteich befindet sich eine stark geschädigte Ufermauer aus Ziegelmauerwerk mit Kalksteinverblendung, deren Instandsetzung mit Mikrobohrpfählen erfolgt.

0.5 Außenanlagen
Die Außenanlagen im unmittelbaren Gebäudeumfeld werden im Rahmen der Maßnahme erneuert (Bereich der Baustelleneinrichtungsfläche). Bereiche außerhalb der BE-Fläche dürfen nicht befahren, für Lagerzwecke oder die Abstellung von Fahrzeugen genutzt werden.
Der Park wird täglich durch Passanten frequentiert, bei Benutzung der Baustellenzufahrt ist auf die Parkbesucher unbedingt Rücksicht zu nehmen.
Weiterhin befinden sich kleinere bauliche Anlagen im Außenbereich, die Teil der Baumaßnahme sind:
Gedächtnisgarten - Anlage hinter dem Pavillon mit zwei Gedenktempeln (Ädikula), Brunnen und halbrunder Sitzbank (Exedra).
Brunnen im Haupthof - Wasserspiel aus Naturstein, wird im Rahmen der Maßnahme komplett abgebaut und wieder errichtet.
Albanisches Gitter - 1,00 m hohe Einfriedung bestehend aus Natursteinelementen mit Ziegelausfachung.
Bogenlaube - Weinberanktes, bogenförmiges Metallgestell über den Schafgraben.
Laubengang - Bogenförmiges, berankte Konstruktion aus Holz und Metall westlich des Ensembles.

0.6 Denkmalschutz
Das Objekt ist ein Einzeldenkmal, es befindet sich im Satzungsgebiet des UNESCO-Welterbes "Schlösser und Parks von Potsdam und Berlin" und ist in allen Bestandteilen unter Schutz gestellt.
Für die umgebenden Freianlagen besteht ebenfalls Denkmalschutz.
Von Auftragnehmern wird ein angemessenes Verhalten im Park und Rücksichtnahme im Umgang mit der wertvollen Bausubstanz erwartet, Mitarbeiter sind entsprechend einzuweisen.
Alle auf dem Bau verwendeten Verfahren und Materialien unterliegen der denkmalrechtlichen Genehmigung.
Temporäre Schutzmaßnahmen und Abklebungen auf endbehandelten Flächen müssen versehrungsfrei rückbaubar sein.
Unmittelbar bei Funden oder Freilegungen von Schichten unterhalb der vorher sichtbaren Oberfläche oder dem Verdacht auf Denkmalrelevanz ist umgehend die Bauüberwachung (BÜ) hinzuzuziehen.
Verschlüsse von nach Fertigstellung nicht mehr einsehbaren Flächen sind vor Beginn durch die BÜ freigeben zu lassen.

1 ANGABEN ZUR BAUSTELLE nach DIN 18299

1.1 Lage der Baustelle
Anschrift: Park Sanssouci, Lennéstr. 32a, 14471 Potsdam
Gemarkung Potsdam, Flur 022,
Flurstück 1124, Fläche ca. 34 ha, Lage im südliche Teil des Parks Sanssouci, Verlauf entlang des Schafgrabens im Osten bis zur Geschwister-Scholl-Straße im Süden, umfasst weiträumige Anteile des Parkareals. Quelle: https://bb-viewer.geobasis-bb.de/

1.2 Besondere Belastungen
Das Parkgelände, insbesondere die Zufahrtswege zur Baustelle, wird stark von Passanten frequentiert. Mit Rücksichtnahme auf die Parkbesucher ist Lärm weitestgehend zu vermeiden, insbesondere der Betrieb von Rundfunkgeräten oder das Abspielen von Musik aus anderen Tonträgern sind untersagt. Die Auflagen der SPSG sind zu beachten (siehe Anhang).

1.3 Art und Lage der baulichen Anlage
Das Objekt befindet sich innerhalb des Park Sanssouci. Es handelt sich um hauptsächlich museal genutztes ein Gebäudeensemble.

1.4 Verkehrsverhältnisse auf der Baustelle, Stellplätze
Die Zufahrt zum Objekt erfolgt von der Straße Am Neuen Palais über die vorhandenen Parkwege. Das Zufahrtstor hat eine lichte Durchfahrtsbreite von 4,0 m, die Entfernung der Baustelle vom Eingangstor beträgt ca. 1,2 km.
Zur Befahrung der Parkwege gelten die Regelungen der Stiftung Preußische Schlösser und Gärten (SPSG) siehe Anlage 6 zu den Ausschreibungsunterlagen. Eine Anfahrtskizze liegt den Ausschreibungsunterlagen bei.
Der Einsatz von Fahrzeugen über 7,5 t Eigengewicht ist aufgrund der Wegbeschaffenheit nur in Ausnahmefällen möglich und vor deren Einsatz unbedingt mit der Auftraggeberin abzustimmen.
Eine Befahrung mit Sattelzügen bzw. LKW mit Anhänger ist aufgrund eingeschränkter Wendemöglichkeiten nicht möglich.
Für Materiallieferungen ist an der Straße Am Neuen Palais eine eingezäunte Ladezone von etwa 300 m² eingerichtet, die von Spediteuren unabhängig beliefert werden kann. Für den weiteren Materialtransport zur Baustelle ist der AN verantwortlich. Lieferverkehr bis zur Baustelle mit LKW über 7,5 t ist nur in Ausnahmefällen zulässig.
Im Baustellenbereich sind für Baufahrzeuge Stellplätze ausgewiesenen. Das Abstellen von Firmen- und Privatfahrzeugen außerhalb der BE-Fläche ist strengstens untersagt.
Für die Befahrung des Parkgeländes ist für die Dauer der Baustellentätigkeit eine firmen- bzw. fahrzeugspezifische Erlaubnis bei der SPSG einzuholen.

1.5 Für den Verkehr freizuhaltende Flächen
Die Zufahrt für Rettungsfahrzeuge darf nicht durch Fahrzeuge des AN, Baustelleneinrichtung oder Materiallagerungen eingeschränkt werden. Auf die Parkbesucher (Fußgänger und Radfahrer) ist Rücksicht zu nehmen.

1.6 Transporteinrichtungen
Es werden keine Transportmittel durch den AG vorgehalten.

1.7 Anschlüsse Wasser, Strom, Abwasser
Wasser- und Stromanschlüsse werden bauseits gestellt. Die Vergütung erfolgt über einen Einbehalt des Netto-Abrechnungsbetrages. Näheres dazu ist den besonderen Vertragsbedingungen zu entnehmen.
Ein Abwasseranschluss wird ebenfalls bauseits gestellt. Bei Bauarbeiten anfallende Abwässer, die einer gesonderten Schadstoffentsorgung bedürfen, sind vom AN zu sammeln und werden bauseits entsorgt. Nähere Regelungen zur Schadstoffbehandlung sind den Leistungsbeschreibungen zu entnehmen.

1.8 Flächen und Räume zur Mitbenutzung, Lagerflächen
Lagermöglichkeiten für Material sind auf dem Baustellengelände gegeben. Ort und Ausmaße sind dem BE-Plan zu entnehmen und mit der Bauüberwachung abzustimmen. Gleiches gilt für die Aufstellung von firmeneigenen abschließbaren Materialcontainern o.ä.
Es wird bauseits mindestens ein Container als Aufenthaltsraum sowie zwei Werkstattcontainer für die witterungsgeschützte Bearbeitung von Bauteilen aufgestellt.
Bauseits wird im Rahmen der Baustelleneinrichtung ein Baustellen-WC sowie ein Schwarz-Weiß-Container vorgehalten. Das Baustellenpersonal ist vom AN auf die Sauberhaltung des WCs hinzuweisen.

1.9 Bodenverhältnisse
Ein Baugrundgutachten liegt vor und ist auf Nachfrage einsehbar. Keine archäologische Begleitung vorgesehen.

1.10 Hydrologische Werte
Untersuchungen liegen vor und sind auf Nachfrage einsehbar. Der Grundwasserspiegel (ca. 30,00 ü NHN) liegt relativ nahe unter der Kellersohle (ca. 30,56 ü NHN).

1.11 Besondere umweltrechtliche Vorgaben
Der Parkbereich gehört zum Wasserschutzgebiet Wildpark. Jegliche ungeschützte Lagerung von giftigen Stoffen ist auf dem Gelände (insbesondere angebrochene Gebinde von Bauchemikalien) strengstens untersagt. Dies gilt in gleicher Weise auch für Abbruchmaterialien u.ä. von denen chemische oder mechanische Gefahren ausgehen. Dem AN obliegt daher besondere Sorgfaltspflicht bezüglich der Reinhaltung der Außenanlage und des Gebäudes von solchen Gefahren während der Baumaßnahme.

1.12 Besondere Vorgaben für Entsorgung
Die Baustelle ist von den Auftragnehmern sauber und ordentlich zu halten, Bauabfälle und Verpackungsmaterial sind unmittelbar zu entfernen und zu entsorgen. Die Verteilung von Bauabfällen auf der  Baustelle oder in das Parkgelände ist in jedem Fall zu unterbinden.
Für dem Gebäude entnommene Schadstoffe gelten die in den Leistungsbeschreibungen genannten Entsorgungsverfahren. Entsorgungskosten gem. DIN 18299, 4.1.12 sind in die EP einzukalkulieren sofern nicht anderweitig beschrieben.
Abbruchmaterial wird grundsätzlich Eigentum des AN, sofern dies nicht durch den Hinweis "und im Gebäude einlagern" o.ä. explizit anders geregelt ist. Entsorgungskosten sind auch hierfür in die EP einzukalkulieren (Besondere Leistung gem. DIN 18299, 4.2.13 wird somit Teil der Einheitspreise!). Verpackungsmaterialien und Reststoffe sind gem. DIN 18299, 4.1.11 durch den AN als Nebenleistung zu entsorgen. Die vom AG oder von anderen AN für andere Zwecke bereit gestellten Container dürfen hierfür nicht verwendet werden.
Die fachgerechte Entsorgung ist nachzuweisen.

1.13 Schutzgebiete
Das Gebäude befindet sich in einem Schutzgebiet nach Wasserrecht (Wasserwerk Wildpark). Es ist darauf zu achten, keine wassergefährdenden Substanzen auf dem Gelände zu hinterlassen oder versickern zu lassen.

1.14 Schutz von Bäumen oder Schutzzeiten
Die Bestimmungen, Normen und Richtlinien zum Gehölzschutz nach DIN 18290 (Schutz von Bäumen, Pflanzenbeständen und Vegetationsflächen bei Baumaßnahmen) sind einzuhalten. Für gefährdete Bäume wird bauseits ein Baumschutz erstellt.
Auf die Tier- und Pflanzenbestände im Park ist Rücksicht zu nehmen. Am Objekt befindliche Weinstöcke und Rankpflanzen bleiben während der Baumaßnahme erhalten und dürfen nicht beschädigt werden.
Bei Auffinden von Brutvögeln oder anderen geschützten Tierarten sind die Bauarbeiten im betroffenen Bereich einzustellen und die Bauüberwachung zu informieren.
Nicht auf dem Baustellengelände befindliche Flächen dürfen nicht befahren, betreten oder zur Materialablagerung verwendet werden. Bei Zuwiderhandlungen werden die Schäden auf Kosten des Verursachers behoben.

1.15 Sicherheit und öffentlicher Verkehr
Die Sicherheit der Passanten ist durch Tätigkeiten des AN nicht zu gefährden. Bei der Parkbefahrung ist Schritttempo einzuhalten.

1.16 Im Bereich der Baustelle vorhandene Anlagen
Im Umfeld der Baustelle befindliche Pflanzen und Gartenbauwerke dürfen nicht beschädigt werden.

1.17 Bekannte oder vermutete Hindernisse
Im Gebäudeumfeld befinden sich Grundleitungen und Kanalschächte, welche bei Erdarbeiten zu berücksichtigen sind.
Eine archäologische Baubegleitung ist nicht erforderlich.

1.18 Kampfmittel
keine vorhanden, Luftbildauswertung liegt vor

1.19 Baustellenordnung
Die Sicherheits- und Gesundheitsschutzkoordination wird durch den AG beauftragt, die Baustellenordnung liegt den Ausschreibungsunterlagen bei. Die jeweiligen Auftragnehmer sind im Rahmen ihrer Zuständigkeit für die Sicherheit und den Gesundheitsschutz ihrer Mitarbeitenden verantwortlich.
Unabhängig von der Baustellenordnung haben die auf der Baustelle tätigen für Sauberkeit in den Arbeitsbereichen zu sogen. Verpackungs- und Bauabfälle sind umgehend zu beseitigen und durch den AN zu entsorgen.

1.20 Besondere Anordnungen von Leitungen etc.
Vorhandene Grundleitungen im Gebäudebereich sind bei Tiefbauarbeiten zu beachten, siehe Plan. Im Gebäude vorhandene Leitungen und Kabel werden vor Baubeginn stillgelegt und gesondert rückgebaut.

1.21 Schadstoffbelastungen Boden, Luft und Bauteile
Schadstoffe am Gebäude sind bekannt und werden vor Maßnahmenbeginn weitestgehend rückgebaut bzw. ist der Rückbau in gesonderten Positionen beschrieben.
Der Umgang mit im Gebäude verbleibenden Schadstoffen (Holzschutzmittel, Bleihaltige Anstriche) ist gewerkespezifisch gesondert beschrieben.

1.22 Vorarbeiten des AG
Die am Haus anliegenden Medien (Strom, Wasser, Gas) werden vor Beginn der Maßnahme deaktiviert.
Ein Rückschnitt der umgebenden Vegetation wird vorgenommen.

1.23 Arbeiten anderer Unternehmer auf der Baustelle
Es sind mehrere Baufirmen auf der Baustelle tätig, die Arbeiten der unterschiedlichen Gewerke sind aufeinander abzustimmen.

1.24 Bauschild / Werbeverbot
Die Anbringung von Werbung am Objekt, Gerüsten, Bauzaun etc. durch den AN ist nicht gestattet.

1.25 Brandschutzmaßnahmen
Die Auflagen der SPSG - hier: feuergefährliche Arbeiten - sind zu beachten. Folgende brandschutzrelevante Maßnahmen sind während der Bauarbeiten umzusetzen, Regelverstöße werden im Schadensfall geahndet:

- Sicherheitsregeln der Berufsgenossenschaft zum Brandschutz auf Baustellen sind einzuhalten, einschl. Minimierung der Brandlasten durch Entfernen brennbarer Bauabfälle auf der gesamten Baustelle,

- das Rauchen sowie der Gebrauch offener Feuer sind innerhalb der Gebäude sowie auf deren Dächern untersagt. Zigarettenreste sind fachgerecht über die firmeneigene Struktur zu entsorgen,

- Elektrische Geräte sind vor Verlassen des Arbeitsplatzes vom Stromnetz zu trennen, dies gilt insbesondere für Akku-Ladestationen,
- Türen sind soweit wie möglich geschlossen zu halten,

- Baumaßnahmen zur Abschottung von Bereichen sind vorrangig auszuführen, ggf. sind
  provisorische Schotte einzusetzen,

- Flächen, Zugänge für die Feuerwehr sind freizuhalten (siehe Baustelleneinrichtungsplan),

- Flucht- &Rettungswege sind während der gesamten Baumaßnahme freizuhalten

- Heißarbeiten sind grundsätzlich untersagt. Bei alternativlosem Bedarf sind die Arbeiten 1 KW vorher anzumelden und durch die BÜ freigeben zu lassen. Bei Heißarbeiten sind Handfeuerlöscher vorzuhalten und entsprechende Heißerlaubnisscheine der Bauüberwachung vorzulegen,

- es sind die Hinweise des brandschutzverantwortlichen Bauleiters bzw. des SiGe-Koordinators
  zu beachten,

- der Einsatz von Winkelschleifern (Flex) ist im Gebäude nicht zulässig, Metallteile müssen per
  Abscherung oder mit langsam laufenden Sägen geteilt oder geschnitten werden

1.26 Einmessarbeiten
Sofern nicht im LV gesondert beschrieben, sind erforderliche Einmessarbeiten vom AN im Rahmen des Auftrags zu erbringen.
Als Markierungsfarbe ist ausschließlich wasserlösliche Kreide zu verwenden. Markierungen auf verbleibenden Oberflächen sind strengstens untersagt!

1.27 Genehmigungen
Im Rahmen des Baugenehmigungsverfahrens wurden bauordnungs-, umwelt- und wasserrechtliche Genehmigungen für die Baumaßnahme eingeholt. Für die eigene Baustelleneinrichtung oder die Durchführung bestimmter Arbeiten ggf. erforderliche Genehmigungen sind vom selbst AN einzuholen.

1.28 Zeitzeugnisse
Im Rahmen der Arbeiten freigelegte oder gefundene Zeugnisse der Vergangenheit sind zu dokumentieren und der Bauüberwachung anzuzeigen bzw. zu übergeben. Dies gilt insbesondere für Schriftstücke und Druckerzeugnisse aus der Zeit vor 1990.

2 ANGABEN ZUR AUSFÜHRUNG nach DIN 18299

2.1 Arbeitsabschnitte
Die Maßnahme soll in einem Zuge durchgeführt werden. Die voraussichtliche Dauer der Gesamtmaßnahme umfasst den Zeitraum 4. Quartal 2023 bis 4. Quartal 2028. Die Vertragslaufzeit des AN kann davon abweichen. Durch das Ineinandergreifen verschiedener Gewerke entstehende, unvermeidbare Arbeitsunterbrechungen werden nicht gesondert vergütet.

2.2 Besondere Erschwernisse während der Ausführung
Die Konstruktionshölzer in den Dachräumen sind teilweise Holzschutzmittelbelastet (DDT) während Arbeiten in diesem Bereich ist Persönliche Schutzausrüstung (PSA) zu tragen, welche gewerkespezifisch näher beschrieben wird.
Für die Bearbeitung von Ufermauern und Fassaden am Wasserlauf sind Wasserhaltungsmaßnahmen erforderlich, welche gesondert beauftragt werden.
Auf Parkbesucher ist insbesondere bei der Anfahrt zur Baustelle Rücksicht zu nehmen, Die Parkordnung ist zu beachten.

2.3 Vorgaben zum Arbeitsschutz
Es gelten die einschlägigen Regelwerke (hier insbesondere ArbSchG, ArbStättV, ASR, DGUV-Informationen etc.). SiGe-Plan und A+S-Plan sind zu beachten, diese liegen bei.
Im Zusammenhang mit schadstoffhaltigen Bauteilen gelten besondere Anforderungen, diese sind im LV beschrieben.

2.4 Art und Umfang von Leistungen zur Unfallverhütung
Der AN ist zur Einhaltung der gültigen Unfallverhütungsvorschriften verpflichtet. Dies gilt insbesondere für Gefährdungsbereiche, welche durch den AN im Rahmen seiner Aufgaben entstehen (Öffnungen mit Absturzgefährdung sicher abzudecken etc.)

2.5 Arbeiten in kontaminierten Bereichen
Der Rückbau von Schadstoffen erfolgt größtenteils vor Maßnahmenbeginn. Es sind Holzschutzmittel am Dachwerk des Gärtnerhauses und in Teilbereichen der Thermen vorhanden, daher sind bei Arbeiten in diesen Bereichen, besonders bei Sägearbeiten etc. die vorgeschriebenen persönlichen Schutzausrüstungen (PSA) zu verwenden (siehe auch Entsorgungskonzept des Fachplaners).

2.6 Besondere Anforderungen an die Baustelleneinrichtung Entsorgung
Die vorschriftsgemäße Zwischenlagerung und Abtransport von ggf. kontaminierten Baustoffen (z.B. belastete Dachabdichtungen, Dämmstoffe etc.) übernimmt der Auftraggeber, Transportgebinde (Deckelcontainer, Sammeltanks) werden bauseits bereitgestellt, einzelne Sammelgebinde (BigBags, Eimer etc.) sind vom AN zu stellen.

2.7 Besondere Anforderungen Gerüste
Der Unterbau ist eigenverantwortlich durch den AN zu prüfen und zu bewerten. Besonderen Anforderungen bestehen bei der Gerüststellung im Bereich der Wasserläufe (Stellung im Wasser auf unbekanntem Grund).
Es ist vorgesehen mehrere Wetterschutzdächer (Spannweite bis 26 m) zu errichten. Zusätzliche Absteifungen innerhalb des Gebäudes und abschnittweiser Aufbau werden in gesonderten Positionen beschrieben.

2.8 Mitbenutzung fremder Gerüste, Hebezeuge etc.
Durch das Gewerk Gerüstbau wird ein Fassadengerüst errichtet, das durch die Folgegewerke genutzt werden kann.
Das Gerüst ist durch die tätigen Firmen unmittelbar nach Ende von verschmutzenden Arbeiten, mindestens jedoch täglich durch den Verursacher zu reinigen.
Bei Putz- und Malerarbeiten ist das Gerüst durch den entsprechenden AN vor Verschmutzung zu schützen bzw. zu reinigen. Nach Abschluss der Putzarbeiten ist das Gerüst durch den entsprechenden AN zu ohne gesonderte Aufforderung zu reinigen. Diese Leistung ist in die Kalkulation der Einheitspreise einzubeziehen und wird nicht gesondert vergütet.
Schadensanmeldungen durch die Gerüstbaufirma gehen in jedem Falle zu Lasten des Verursachers.
Hebezeuge sind von jedem AN für den eigenen Bedarf vorzuhalten.

2.9 Dauer Gerüst- und Hebezeugnutzung
Das Gerüst steht in der vorgesehenen Vorhaltezeit allen Gewerken zur Verfügung.

2.10 Verwendung Recycling-Stoffe
Verwendung von Recyclingstoffen bzw. am Objekt gewonnenen Baustoffen (Ziegel, Steinmaterial, Hölzer) wird begrüßt, die Verwendbarkeit ist nachzuweisen und im einzelnen mit der Bauüberwachung abzustimmen.

2.11 Anforderungen Recycling-Stoffe
Die Anforderungen müssen den entsprechenden Nicht-Recycling-Stoffen entsprechen und sind mit der Bauüberwachung abzustimmen

2.12 Besondere Anforderungen an Art, Güte und Umweltverträglichkeit
Verwendete Baustoffe und Materialien müssen den jeweiligen Zulassungen entsprechen. Umweltverträglichkeit wird vorausgesetzt.
Bei Arbeiten am Mauerwerk und Betonbauteilen ist die Verwendung von Gipsmörtel untersagt. Sofern im LV nicht anders beschrieben, ist Trass-Kalk-Mörtel zu verwenden.

2.13 Eignungs- und Gütenachweise
Eignungs- und Gütenachweise sind vor Einbau sowie im Rahmen der Dokumentation vom AN vorzulegen

2.14 Verwendung auf der Baustelle gewonnener Stoffe
siehe 2.10

2.15 Entsorgungskosten
Die Entsorgungskosten schadstofffreier Abfälle sind, sofern sie nicht in gesonderter Position erwähnt werden, in die entsprechenden Positionen einzukalkulieren, ohne dass es einer besonderen Erwähnung bedarf. Dies gilt insbesondere für den Abtransport und die Kosten, die bei den zuständigen Entsorgungsunternehmen entstehen.
DIN 18299 Ziffer 4.1.12 bleibt als Nebenleistung hiervon unberührt. Die Menge von 1m³ zählt je Vergabeeinheit.
Schadstoffhaltige Abfälle sind in geeigneten Behältnissen auf der Baustelle zu lagern und werden bauseits entsorgt.

2.16 Bereitstellung Materialien durch den AG
Für Steinmetzarbeiten werden beim Rückbau geborgene Natursteinelemente für die weitere Verwendung auf der Baustelle gelagert. Teilweise werden eingelagerte Türen und Fenster für die Wiederverwendung herangezogen. Näheres ist den Leistungsbeschreibungen zu entnehmen.
Darüber hinaus werden keine Materialien und Baustoffe durch den AG bereitgestellt.

2.17 Laden, Lagern und Transport
Für die Materialanlieferung ist eine an den öffentliche Straßenraum angrenzende Ladezone eingerichtet. Baumaterial ist dort auf kleinere Fahrzeuge bis 7,5 t umzuladen und durch den Park zur Baustelle zu transportieren. Die Befahrung der Parkwege mit Anhängern ist nicht gestattet.
Die im Gebäude vorhanden Decken sind für eine Verkehrslast von 2 kN/m² ausgelegt, falls erforderlich, ist für lagerndes Material eine entsprechende Lastverteilung vorzusehen.
Der AG übernimmt in keinem Fall Abladen, Lagern und Transport von Stoffen und Bauteilen. Alle entsprechenden Leistungen werden als Nebenleistungen im Sinne der DIN 18299 betrachtet. Die örtliche Bauüberwachung nimmt keine Lieferungen an.

2.18 Leistungen für andere Unternehmen
Leistungen für andere Unternehmen sind nicht vorgesehen.

2.19 Einstellen von Anlagenteilen
Mitwirken beim Einstellen von Anlagenteilen ist nur für die haustechnischen Gewerke Teil der Leistung.

2.20 Benutzung von Teilen der Leistung vor der Abnahme
Teilabnahmen sind nicht vorgesehen. Sollten Teilabnahmen erforderlich werden, ist dies mit der Bauüberwachung und dem AG abzustimmen

2.21 Wartung während der Verjährungsfrist
Wartungsleistungen sind bei Erfordernis als gesonderte Position im LV beschrieben.

2.22 Abrechnung, Aufmaße
a) Rechnungsform
- Rechnungsadressat ist die Auftraggeberin.
- Die Originalrechnung ist direkt an die SPSG zu senden, bzw. online an rechnung@spsg.de. Die Zahlungsfrist gilt ab dem Datum des Rechnungseingang bei der SPSG.
- 1 x Original ist an die Bauüberwachung zur Prüfung in Papierform zu senden.
- Rechnungen sind kumulativ als Abschlagsrechnungen zu erstellen und müssen im Aufbau der Nummerierung des LV entsprechen. Abweichend gegliederte Rechnungen werden als nicht prüffähig zurückgewiesen.
b) Aufmaßform
Die Abrechnung erfolgt aufgrund vom AN zu erstellender Aufmaße. Die Abrechnung nach Zeichnung des Planungsbüros ist mit Zustimmung der Bauüberwachung möglich.
Bei der Abrechnung der Leistung ist insbesondere auf die Nachvollziehbarkeit des Aufmaßergebnisses zu achten.
Berechnungen von Einzelmengen sind mathematisch korrekt darzustellen und als Gesamtmenge der Einzelleistung zu addieren.
Die Abrechnung erfolgt ausschließlich nach steigendem Aufmaß. Allen Rechnungen ist das komplette Aufmaß der bis zum Rechnungsstand erbrachten Leistungen, ggf. ergänzt um erläuternde Zeichnungen oder Skizzen, beizufügen. Nicht nachvollziehbare Aufmaße können nicht anerkannt werden.

2.23 Umlagen / Nutzungskonditionen
Von der Bruttoabrechnungssumme der Abschlags- und Schlussrechnung werden grundsätzlich einbehalten:
- 0,3 % für den Verbrauch von Baustrom,
- 0,3 % für den Verbrauch von Bauwasser,
- 0,15 % für die Baustellen-Toiletten.

2.24 Hinweis zum LV
Innerhalb der Leistungsbeschreibung sind ggf. Abbildungen (fotografische Aufnahmen und Auszüge aus Bauzeichnungen) enthalten. Sollten diese nicht dargestellt werden, ist die Leistungsbeschreibung im PDF-Format (Blankett) der Kalkulation hinzuzuziehen.

2.25 Schlitz-, Stemm- und Bohrarbeiten
Eingriffe in die bestehende Bausubstanz sind grundsätzlich auf das notwendige Mindestmaß zu reduzieren und im Einzelfall von der Bauüberwachung und dem Auftraggeber freizugeben.

3 ANGABEN ZU BAUDURCHFÜHRUNG & DOKUMENTATION

3.1 Bauwesenversicherung
Der AG schließt keine Bauwesenversicherung ab.

3.2 Planunterlagen
Mit der Ausschreibung zur Verfügung gestellte Planunterlagen werden Vertragsbestandteil und gelten als Grundlage der Ausführung. Änderungen der Planunterlagen im Bauverlauf sind ausdrücklich vorbehalten.
Ausführungszeichnungen werden digital übergeben und liegen im Baubüro auf der Baustelle maßstäblich ausgedruckt in der jeweils gültigen Fassung vor. Die Art der Ausführung ist mit dem Architekten abzustimmen.
Alle in die Ausführungszeichnung eingeschriebenen Maße sind vor Beginn der Fertigung zu prüfen. Widersprüche zwischen Leistungsbeschreibung und Planzeichnungen sind der Bauüberwachung anzuzeigen und im einzelnen abzustimmen.

3.3 Bauzeitenplan / Terminplan
Ein Bauzeitenplan wird mit Baubeginn übergeben. In Baubesprechungen vereinbarte Termine und Einzelfristen werden als vertragsrelevant gewertet.

3.4 Muster und Bemusterungen
Für sichtbar verbleibende Bauteile ist in der Regel eine Bemusterung vorzunehmen, weiteres ist in gesonderten LV-Positionen geregelt.

3.5 Bauprodukte / Prüfzeugnisse / Technische Merkblätter
Für die verwendeten Bauprodukte sind die bauaufsichtlichen Zulassungen und technischen Merkblätter im Rahmen der Dokumentation vom AN zur Verfügung zu stellen. Dies gilt insbesondere für brandschutzrelevante Bauteile und Produkte.

3.6 Bauleiter AN / Baustellenbesetzung
Vom Auftragnehmer ist ein deutschsprachiger Bauleiter zu benennen. Die Baustelle ist durchgehend mit Personal besetzt zu halten sofern keine fremdverschuldete Baubehinderung vorliegt.

3.7 Bautagesberichte
Bautagesberichte sind vom AN zu führen und monatlich der Bauüberwachung vorzulegen.

3.8 Baubesprechungen
Baubesprechungstermine erfolgen in wöchentlichem Rhythmus an einem noch festzulegenden Termin. Für den AN gilt grundsätzlich die Teilnahmepflicht, die Abwesenheit ist nur in Abstimmung mit der Bauüberwachung statthaft. Diese Leistung ist in die Einheitspreise einzukalkulieren und wird nicht gesondert vergütet. Ein Besprechungsraum wird auf der Baustelle zur Verfügung gestellt.

3.9 Abnahmen durch Behörden
Der AN hat behördlichen oder prüfsachverständlichen Abnahmen beizuwohnen sofern dies im Rahmen der Abnahme erforderlich ist.

3.10 Dokumentationsunterlagen
Die mit Abnahme der Bauleistung vom AN zu übergebenden Dokumentationsunterlagen umfassen, sofern nicht näher im LV spezifiziert:
- bauaufsichtliche Zulassungen und technische Merkblätter verwendeter Produkte
- Messprotokolle
- Lieferscheine
- Prüfbescheinigungen
- Installationsschemata
- Werkplanungen / Werkstattzeichnungen
- Materialangaben verwendeter Produkte
- Pflegeanleitungen
- Bestellnummern
- Produktdatenblätter
Die Übergabe erfolgt digital 3 KW vor Schlussabnahmen zur Prüfung auf Vollständigkeit sowie 1-fach in Papierform.

## Gewerksspezifische Vorbemerkungen
Die römischen Bäder sind ein Baudenkmal, bei den auszuführenden Arbeiten ist darauf Rücksicht zu nehmen. Nicht nur die zu bearbeitende Substanz muss schonend behandelt werden, auch angrenzende Bauteile dürfen nicht beschädigt werden, besonders Bekleidungen (Putze, Paneele etc.) und Oberflächen (Anstriche, Lackierungen etc.).

Die Trockenbauarbeiten umfassen unter anderem:

- Ständerwände und Vorwände (ca. 120 m²)
- GK-Abhangdecken (ca. 10m²)
- Trockenestrich (10 m²)

Zusätzliche Technische Vertragsbedingungen (ZTV)
Zusätzlich zu den in den ATV (VOB/C) zitierten Regelwerken gelten folgende Regelwerke explizit als vereinbart:

- Merkblatt Bäder und Feuchträume im Holzbau und Trockenbau des Informationsdienst Holz
- Merkblätter des Herstellers des gew. Trockenbausystem und ggf. der zugehörigen
  Bauaufsichtliche Zulassungen
- Merkblätter des Bundesverbandes der Gipsindustrie e.V.

Die Bauteilfertigung erfolgt ausschließlich nach örtlichem Aufmaß.
Aufgrund des Leistungsumfangs ist damit zu rechnen, dass die Arbeiten nach der Erbringung von Teilleistungen der Positionen (z.B. einseitige Beplankung der Wände, Fertigstellung der Unterkonstruktionen von Deckenverkleidungen) zur Ermöglichung von Installationsarbeiten unterbrochen werden müssen, ohne, dass im Zuge der Unterbrechung gleichartige Trockenbauarbeiten erbracht werden können.
Dieser Umstand ist in die Einheitspreise eizukalkulieren. Es handelt sich dabei nicht um eine besondere Leistung im Sinne 4.2.16 DIN 18340
Sofern nicht anders angegeben, sind Feuchtraumplatten (GKBI) nur für die äußerer Lage zu verwenden.
Sofern nicht in gesonderten Positionen erfasst, sind die Anschlüsse an flankierende Bauteile in den Einheitspreisen enthalten und werden nicht gesondert vergütet.
Die nachfolgenden Positionen sind überwiegend herstellerneutral abgefasst. Die Leistungen des Trockenbaus sollen in einem einheitlichen System hergestellt werden.
Das gewählte Trockenbau-System ist anzugeben:

gewähltes System: '....................'

Bauvorbereitung
Dem Auftragnehmer und jedem seiner Mitarbeiter muss bewusst sein, dass die Arbeiten in denkmalgeschütztem Umfeld und Parkanlagen mit Besucherverkehr auszuführen sind. Der Arbeitsbereich ist in einem ordentlichen Zustand zu halten, zu reinigen und aufzuräumen. Dementsprechend sind die Arbeitstechnologien auf die Besonderheiten abzustimmen und eventuelle Mehraufwendungen in die Preise einzukalkulieren. Die Lage im Park gebietet zugleich ein entsprechendes Verhalten während der Arbeiten. So ist z.B. das Spielen von  Radios und anderen akustischen Wiedergabegeräten zu unterlassen.
In den Gebäuden und auf deren Dächern besteht absolutes Rauchverbot.
Der Bieter hat sich rechtzeitig Klarheit über die geplanten Maßnahmen zu verschaffen. Dazu besteht die Möglichkeit nach Vereinbarung das Objekt zu besichtigen.
Die zu behandelnden Bauteile sowie alle Architekturoberflächen, Grünanlagen und Wege sind gegen jedwede Beeinträchtigungen zu schützen.
Als Markierungsfarbe ist ausschließlich wasserlösliche Kreide zu verwenden. Markierungen auf verbleibenden Oberflächen sind strengstens untersagt!

Baudurchführung
Die durchzuführenden Maßnahmen sind mit der Bauüberwachung abzustimmen, Veränderungen auf Grund neuer Situationen rechtzeitig anzumelden und die Zustimmung einzuholen. Baubesprechungen sind Nebenleistungen und werden nicht gesondert vergütet.
Absprachen der Auftragnehmer untereinander sind nur nach Zustimmung durch die Bauüberwachung / den Architekten zulässig.
Ausführungszeichnungen werden digital übergeben und liegen im Baubüro auf der Baustelle maßstäblich ausgedruckt in der jeweils gültigen Fassung vor. Die Art der Ausführung ist mit dem Architekten abzustimmen. Alle in die Ausführungszeichnung eingeschriebenen Maße sind vor Beginn der Fertigung zu prüfen.
Die Bauteilfertigung hat nach örtlichem Aufmaß zu erfolgen. Da alle Arbeiten nach Aufmaß abgerechnet werden, hat der Auftragnehmer seine Aufmaßlisten rechtzeitig vor dem Verdecken abzurechnender Bauteile einzureichen. Abgerechnet wird ausschließlich die fertig verbaute Menge.
In die Einheitspreise einzurechnen sind die Kosten für:
- fachgerechte Lagerung, Transport und Entsorgung anfallender Bauabfälle, sofern diese nicht zu Gefahrstoffen zählen
- für den Abbau und Transport der benötigten Materialien, Geräte, Arbeits-
und Schutzmittel. Hierunter fällt auch Hebetechnik, Anschlagmittel und ggf.
Bodenschutz. Die Absperrung des Arbeitsplatzes am Objekt obliegt dem AN.
- sämtliche Einmess- und Nivellierarbeiten für die eigene Leistung
- erforderliche Schutzmaßnahmen gegen Witterungseinflüsse üblicher Art soweit sie zur
  termingerechten Ausführung notwendig sind. (z.B. Schutz vor Regen mittels Planen)
- sämtliche Befestigungsmittel wie Haften, Schrauben, Dübel Falzbleche etc., wenn sie nicht
  gesondert ausgewiesen sind.
- Die Zuschnitte, Ausklinkungen und Anpassungen an durchgehende und angrenzende Bauteile
  (z.B. Wände, Stiele und Streben, Stahlbauteile) und Überzüge werden nicht gesondert
vergütet.
- Alle Leistungen umfassen auch die Lieferung der dazugehörenden Stoffe und Bauteile
  einschließlich Abladen und Lagern auf der Baustelle, wenn in der Leistungsbeschreibung
  nichts anderes beschrieben ist.
- Sofern in Einzelpositionen nicht anders beschrieben, sind emissionsarme Produkte,
  vorzugsweise mit dem Umweltzeichen "Blauer Engel" zu verwenden.

Bautagesberichte/Dokumentation

Der Auftragnehmer hat täglich ein Bautagebuch zu führen und es am ersten Wochentag für die vergangene Woche vorzulegen sowie eine Durchschrift dem Auftraggeber / der Bauüberwachung zu übergeben.

Gegenstand der Bautagesberichte sind: Datum, Vorarbeiter, Arbeitskräfte (Anzahl), Maschineneinsatz, Witterung, Arbeitsumfang, Stand und Fortschritt der Bauarbeiten, besondere Ereignisse, Kontrollen, Entsorgungsleistungen.

Vereinbarungen vor Ort zwischen Auftraggeber und Auftragnehmer sind im Bautagebuch festzuhalten.

Ein vom Auftraggeber und -nehmer unterschriebenes Bautagebuch ersetzt nicht die Leistungsfeststellung.

Entsorgung

Die Entsorgung der ausgebauten Materialien ist in der Leistung enthalten sofern nicht anders ausgewiesen.

Schadstoffhaltige Bauaubfälle werden bauseits entsorgt. Der Auftragnehmer hat den gesicherten Transport in geeigneten vom AN gelieferten Behältern zu bauseits gestellten Abfallcontainern zu erbringen.

Die vorgesehenen Stellplätze für Schuttcontainer befinden sich unmittelbar am Gebäude, der Transportweg beträgt ca. 100 m.

Für die Stellung der Baueinrichtung ist zu beachten, dass kein Anschluss zur Abwassersammelleitung bereitgestellt werden kann. Anfallende Abwässer sind zu sammeln und zu entsorgen.

## Anlagen zum LV
Der Ausschreibung liegen folgende Unterlagen und Pläne als Vorabzug bei

Zeichnungen

Grundrisse:  Gesamtanlage EG 1:100
  Gesamtanlage OG 1:100
  Gesamtanlage DG 1:100
  Gesamtanlage Dach 1:100

Schnitte:  Gesamtanlage AA_CC 1:100
  Gesamtanlage EE_FF 1:100
  Gesamtanlage GG_HH 1:100
  Gesamtanlage II_JJ 1:100

Ansichten:  Gesamtanlage Nord & Süd 1:100
  Gesamtanlage Ost & West 1:100

DETAILS
Therme:
TH201a_Detailplan_Remise_Grundriss
TH201b_Detailplan_Remise_Schnitte
TH505_Schiebetür_Remise
TH504_Innentür Flur Remise
TH202_Wandabwicklung WC
TH203_Wandabwicklung WC barrierefrei
TH304_TGA Schacht Remise

Gärtnerhaus:
GÄ202_Wandabwicklung Bad OG

Sonstige Anlagen

a01 Angaben zur Baustelle
a02 Baustelleneinrichtungsplan
a03 Zufahrtsplan
Fotodokumentation

## Termine
Der Auftragnehmer muss damit kalkulieren, dass dem Baufortschritt entsprechend die nachfolgend beschriebene Leistung in einzelnen Teilleistungen zu erbringen ist.

Es besteht kein Anspruch auf Erstattung zusätzlich entstehender Anfahrtswege. Arbeitsunterbrechungen zwischen Vorleistung und Endmontage sowie beim Wechsel zwischen den Gebäuden werden nicht gesondert abgerechnet uns sind in die BE mit einzukalkulieren.
Annahme 3 Arbeitsunterbrechungen  >2 Wochen.

Stand Bauzeitenplan vom 21.10.25

Thermen ( hier Remise und Kasse)
Trockenbau Vormontage Remise  Q3 / 2026
Endmontage  Q4-Q1/ 2027

Gärtnerhaus
Trockenbau Vormontage Gärtnerhaus  Ende Q2 / 2026
Endmontage  Q3-Q4 /2026

Gehilfenhaus
Trockenbau Gehilfenhaus  Q3 /2026

## Schadstoffe
Vor Beginn der Baumaßnahme werden schadstoffhaltige Materialien bauseits entfernt. Nach Schadstoffsanierung verbleiben im Gebäude jedoch schadstoffbelastete Bauteile, die nicht entfernt werden können.
Ferner sind Vorkommen an schadstoffhaltigen bzw. potenziell schadstoffhaltigen Baustoffen / Materialien in nicht zugänglichen Bereichen nicht auszuschließen und sind baubegleitend weiterführend zu prüfen.

Eine Kartierung der Schadstoffbeasteten Bauteile liegt vor und wird dem AN vor Baubeginn übergeben.

1) Schadstoffvorkommen innerhalb des Leistungsbereiches

HSM Gärtnerhaus, Innenräume
Stellenweise wurde auf Dachgebälk und Stielen Holzschutzmittel  nachgewiesen. Teil der Ausschreibung ist eine Abkofferung bestehender mit HSM belasteten Deckenbalken und Stiele im Dachgeschoss Gärtnerhaus.

Blei belastete Altanstriche, Innenräume
Bleibelastete Wandanstriche sind im vorliegenden LV nicht Teil des Leistungsbereichs.

2) Schutzmaßmaßnahmen Personal

Für Arbeiten in schadstoffbelasteten Bereichen sind die Maßnahmen zur Beseitigung von Gefahrstoffen gemäß TRGS 505, sowie TRGS 524/DGUV-Regel 101/004
(ehemals BGR 128) zu beachten.
Erforderlichen Schutzbekleidung für Mitarbeiter und Mehraufwand für erforderliche Pausenzeiten sind in die betroffenen Positionen einzukalkulieren.

3) Fachgutachterliche Begleitung
Weitere Vorkommen an schadstoffhaltigen bzw. potenziell schadstoffhaltigen Baustoffen / Materialien in nicht zugänglichen Bereichen sind nicht auszuschließen und sind bauvorbereitend bzw. baubegleitend weiterführend zu prüfen.

## 23 Trockenbauarbeiten

### Unbenannt 23 Trockenbauarbeiten

#### Unbenannt 23.1 Baustelleneinrichtung

**23.1.1 Baustelleneinrichtung**
*** Pauschalposition
Baustelleneinrichtung für den eigenen Bedarf für die Durchführung sämtlicher Leistungen, welche in den Folgepositionen beschrieben werden.

Folgende Leistungen sind mindestens einzukalkulieren (kein Anspruch auf Vollständigkeit):

-Baustellenbeleuchtung für den eigenen Bedarf
-Maschinen, Geräte, Werkzeuge
-Leitern und Bockrüstung o.ä. für hinreichend erreichbare Arbeitsbereiche (bis 4,00 m)
-Einrichtungen für den Materialtransport für den
eigenen Leistungsumfang (z.B. Schrägaufzug, Kleinkran, Seilwinde etc., Aufstellflächen hierfür sind mit der Bauleitung
abzustimmen)
-Persönliche Schutzausrüstung für eigene Bedienstete

Aufstellmöglichkeiten für Lager- und Aufenthaltscontainer sind auf dem Grundstück gegeben (Untergrund Schotter). Es stehen nicht überdachte Lagerflächen zur Verfügung.

Folgende Leistungen der Baustelleneinrichtung werden
bauseits gestellt und sind daher NICHT in den
Pauschalpreis einzurechnen:

- Freimachen des Baugeländes
- Baustraßen, Bauwege
- Bau-WC
- Baustrom, Bauwasser
- Mannschaftscontainer 1 Stk.
- Schwarz-Weiß-Container
- Besprechungscontainer
- Gerüste inkl. Fangrüstungen außerhalb und innerhalb von Gebäuden einschl. Geländer, ausgenommen sind über Leitern hinreichend erreichbare Arbeitsbereiche

Bei Stellung von firmeneigenen Personalcontainern mit Stromanschluss ist der Strombedarf zuvor mit der Bauüberwachung abzustimmen.
Menge: 1,000 psch

**23.1.2 Baustelleneinrichtung Vorhaltung**
Baustellenrichtung für den eigenen Bedarf über die Dauer der Bauzeit vorhalten
Vorhaltedauer:  12 Monate
Menge: 12,000 St/M

**23.1.3 Markierung der Wandpositionen**
Als vorgezogene Leistung, Wände sind zur Orientierung für die Haustechnikgewerke im Vorfeld anzuzeichnen, hierfür ist eine separate Anfahrt zu kalkulieren.
Menge: 60,000 lfdm

#### Unbenannt 23.2 Wände

*Hinweis: Holzständer GÄ*
Im Bereich Gärtnerhaus sollen die GK-Trennwände in Anlehnung an den Bestand mit Holzständern angelegt werden.

**23.2.1 Holzständerwand, 2-lagig beplankt, D=110**
Nichttragende innere Trennwand DIN 4103-1 als Montagewand:
Ausführung der Unterkonstruktion aus Holz DIN 4103-4,
Querschnitt in mm 60x60 mm, als Einfachständerwerk, Achsabstand 625 mm, Befestigung mit bauaufsichtlich zugelassenen Befestigungsmitteln.
Dämmschicht aus Mineralwolle, Brandverhalten  A1,
einlagig, dicht stoßen, abrutschsicher verlegen.
Beplankung beidseitig aus Gipsplatten GKB, zweilagig,  Plattendicke 2x 12,5 mm, Verspachtelung der Gipsplatten gemäß Qualitätsstufe Q2 Standardverspachtelung, malerfertig. Verarbeitung gemäß DIN 18181. Die Ausführung erfolgt mit geeignetem Spachtelmaterial und Fugenfüller.

Wandhöhe:  H= bis 3,0m
Wanddicke:  D= 110 mm
Profile:  Holz 60x60mm
Befestigungsgrund:  Holzbalkendecke / Dielung
Beplankung je Seite: 2 x 12,5 mm GKB
Dämmung:  40 mm, Mineralwolle A1
Oberfläche:  Q2 Spachtelung
Schallschutz:  k.A.

Ausführungsorte:
GÄ DG Umkleide  ca 4lfm*2m i.M.
GÄ OG Büro / Video ca 5lfm*2,6m
Menge: 22,000 m²

**23.2.2 Türen in Holzständerwand**
Türöffnung in zuvor genannter Holzständerwand herstellen, inklusive aller erforderlichen Pfosten, Sturzträger und Befestigungsmittel.

Bauöffnungsmaße:  Breite bis 116cm
  Höhe bis 203cm

Bereich: GÄ DG Umkleide (88,5x 201cm)
  GÄ OG Videowache, Umbau Bestandstürblatt,  Abstimmung Tischler erforderlich! (116x 203cm)
Menge: 2,000 St

*Hinweis: Metallständer*
Für alle Schacht und Installationswände, sowie für die Trennwände im Gehilfenhaus und Remise sind Metallständer vorgesehen.

Unterbrechungen der Leistung ist in die Positionen mit einzukalkulieren:
1. Erstellen Unterkonstruktion, ggf einseitig Wandflächen schließen
2. Unterbrechung durch Gewerk HLS und ELT für Leitungen
3. Sockelbereich schließen, beideitig
4. Unterbrechung durch Gewerk Estrich
5. Wände oberhalb schließen

**23.2.3 Metall-Einfachständerwand, 2-lagig beplankt, D=100mm**
Nichttragende innere Trennwand DIN 4103-1 als Montagewand:
Umlaufende Anschlüsse starr, Ausführung mit Unterkonstruktion aus verzinkten Stahlblechprofilen,
Metallständer CW, Achsabstand 625 mm, Boden und Deckenanschlüsse mit Randprofilen UW, Befestigung mit bauaufsichtlich zugelassenen Befestigungsmitteln.
Dämmschicht aus Mineralwolle, Brandverhalten  A1,
einlagig, dicht stoßen, abrutschsicher verlegen.
Beplankung beidseitig aus Gipsplatten GKB, zweilagig,  Plattendicke 2x 12,5 mm, Verspachtelung der Gipsplatten gemäß Qualitätsstufe Q2 Standartspachtelung, Malerfertig.
Verarbeitung gemäß DIN 18181. Die Ausführung erfolgt mit geeignetem Spachtelmaterial und Fugenfüller.

Wandhöhe:  H< 3,2m (max zul. 4,0m)
Wanddicke:  D= 100 mm
Profile:  CW 50; UW 50/40
Befestigungsgrund:  variiert
Beplankung je Seite: 2 x 12,5 mm GKB
Dämmung:  40 mm, Mineralwolle A1
Oberfläche:  Q2 Spachtelung
Schallschutz:  k.A.
Brandschutz:  k.A.

Bodenanschluss:  Betondecke
Deckenanschluss:  Holzschalung

Bereich:  GE OG Flur/Kammer
  RE Remise
Menge: 30,000 m²

**23.2.4 Metall-Installationswand, Doppelständer, 2-lagig beplankt, D bis 290mm**
Nichttragende innere Trennwand DIN 4103-1 als Montagewand / Installationswand:
Umlaufende Anschlüsse starr, Ausführung mit Unterkonstruktion aus verzinkten Stahlblechprofilen,
Metallständer CW50, Achsabstand 625 mm, als Doppelständerwerk, Ständer durch Laschen zug- und druckfest verbunden, unterschiedliche lichte Breiten je nach Installationsvorgabe.
Boden und Deckenanschlüsse mit Randprofilen UW 50/40, Befestigung mit bauaufsichtlich zugelassenen Befestigungsmitteln.
Dämmschicht aus Mineralwolle, Brandverhalten  A1,
zweilagig, dicht stoßen, abrutschsicher verlegen.
Beplankung beidseitig aus Gipsplatten GKB, zweilagig,  Plattendicke 2x 12,5 mm, Verspachtelung der Gipsplatten gemäß Qualitätsstufe Q2 Standartspachtelung, Malerfertig. Verarbeitung gemäß DIN 18181. Die Ausführung erfolgt mit geeignetem Spachtelmaterial und Fugenfüller.

Wandhöhe:  H<3,60 (max zul. 5,0m)
Wanddicke:  D= 225 bis 290mm
Profile:  CW 50; UW 50/40
Achsabstand:  625 mm
Befestigungsgrund:  Betonsole, OSB/ Holzschalung
Beplankung je Seite: 2 x 12,5 mm GKB
Dämmung:  2x 40 mm, Mineralwolle A1
Oberfläche:  Q2 Spachtelung
Schallschutz:  k.A.
Brandschutz:  k.A.

Ausführungsorte:
GE Bad/Kamm. B= Kappendecke; D= Holzschalung
RE Remise  B= Beton; D= OSB (Dampfsperre)
Menge: 65,000 m²

**23.2.5 Zulage: Verstärkung für Schiebetür**
Schiebetür liegt in einer Doppelständerwand mit CW50 Profilen, für das System sind CW75 erforderlich.
Zulage für Doppelständerwand für die Ausführung einer Schale der Doppelständerwand mit CW 75 für die Montage des Türsystems.

Eine Unterbrechung des Arbeitsablaufes für den Einbau des Türsystems ist einzukalkulieren, Ansatz 3 Montageeinsätze.

Wandlänge  ca 2,90m
Wandhöhe  ca 3,15m

Bereich:  RE Trennwand Flur/ WC barrierefrei,
  Wandseite zum WC mit Schiebetür
Menge: 10,000 m²

**23.2.6 Zulage: Zementgebundene Platte am Wandsockel**
Zulage für die Beplankung im Sockelbereich mit zementgebundenen, wasserresistenten Platten als Mehrpreis zu GKB-Platten, Ausführung in beiden Lagen!

Der Boden ist Installationsebene, die Trockenbauwände haben einen hohen Bodeneinstand, der mit bauseitiger "feuchter" zementgebundener Schüttung (Gewerk Estrich) verfüllt wird. Daher muss die Bekleidung im Sockelbereich als wasserresistenter Wandabschluss ausgeführt werden.

Sockelstreifen: Höhe bis ca 60cm
  Länge ca 50lfm Wandsockel
Bekleidung:  2x 12,5 mm zementgebundene Platte
Richtfabrikat:  Knauf Aquapaneel, oder gleichwertig

Bereich:  GE EG Werkstatt Schachtwand
  Remise alle Trockenbauwände

Abrechnung nach m², Wandseiten einzeln berechnet
(Materialbedarf entsprechend doppelter Beplankung *2!)
Menge: 30,000 m²

**23.2.7 Zulage: GKBI / H2**
Zulage zu Trockenbauwänden für die Ausführung der Oberlage mit imprägnierten GKBI-Platten für Feuchträume.

obere Lage:  GKBI statt GKB

Bereich:  GE OG Bad
  GÄ OG Bad
  RE Technik
  RE Catering

Abrechnung nach m², Wandseiten einzeln berechnet
(= Materialbedarf einfache Beplankung)
Menge: 80,000 m²

**23.2.8 Türen in Trockenbauwänden, Einfachständer**
Türöffnung in Einfachständerwand mit Türpfosten aus CW- bzw. UA-Ständerprofilen, inkl. aller erforderlichen Verstärkungsprofile sowie Sturzprofil und Fußwinkel.

Bauöffnungsmaße:  76/201cm bis 88.5/213cm

Bereich:  GE OG Kammer
  RE WC, Catering, Technik
Menge: 5,000 St

**23.2.9 Türen in Trockenbauwänden, Doppelständer**
Türöffnung in Doppelständerwand mit Türpfosten aus CW- bzw. UA-Ständerprofilen, inkl. aller erforderlichen Verstärkungsprofile sowie Sturzprofil und Fußwinkel.
Inklusive Schließen der Leibung mit GKB-Plattenstreifen 1x 12,5mm.

Bauöffnungsmaße:  76/201cm  bis 106x213.5cm

Bereich:  GE OG Bad
  RE WC barrierefrei, hier äussere Schale
Menge: 2,000 St

**23.2.10 Schiebetür Trockenbauelement**
Liefern und einbauen eines Trockenbau-Elements für Holzschiebetüren in zuvor genannter Doppelständerwand, exzentrisch, nur einseitig beplankt!

Produktbeschreibung:
Schiebetüreinbauelement (1-flügelige Holztür bauseits!) für Holz- oder Metallständerwerk zur Beplankung mit Gipskartonplatten und anschließender Verkleidung mit Holz- oder Stahlzarge.

Ausführung:
Bauelement mit horizontalen, in der Höhe variabel positionierbaren Querstreben an der Wandtasche. Aluminium-Laufschiene mit durchgehender Aufhängung durch Bajonettverschluss. Türblatt (bauseits) und Laufschiene nachträglich montier- und demontierbar. Nachrüstung, Wartung und Reinigung ohne Revisionsöffnungen. Inkl. Schrauben für doppelte Beplankung und beidseitig (auch bei montiertem Türblatt) jederzeit positionierbare Fangstopper.

Hinweis zur Ausführung in Doppelständerwand, keine zentrierte Bodenführung! Wandtasche nur einseitig beplankt!

Türblatt und Blendrahmen bauseits durch Gewerk Tischler Türen, Abstimmung vor Ort erforderlich!

Technische Merkmale:
- Material: Aluminium, verzinktes Stahlblech
- Türstärke: max. 42 / 65 mm
- max. Türflügelgewicht: 80 kg
- max.  Türbreite: 2.000 mm
- max. Türhöhe: 3.000 mm
- Wandanschluss an CW75
- wartungsfreie Rollenwagen
- Höhenverstellung +/- 1,5 mm
- Laufwegbegrenzung durch frei positionierbare Stopper
- Zulassung: geprüft nach EN 1527

Rohbau-Öffnungsbreite  B=106cm
Rohbau-Öffungshöhe  H=2,135cm

Richtfabrikat:  WINDBURG Einbauelement
  CAVIS C1T-H Basis, oder gleichwertig

angebotenes Produkt: '....................'

Bereich:  RE WC barrierefrei, Detail TH505
Menge: 1,000 St

**23.2.11 Schachtwand, 2-lagig beplankt, mit Ablage**
Freistehende Vorsatzschale, halbhoch, als Installationsraum Sanitär mit Ablage. Ständerwerk aus verzinkten Stahlprofilen, Achsmaß 625mm. Beplankung einseitig, zweilagig mit GKB-Platten 2x12,5 mm.
Dämmschicht aus Mineralwolle, Brandverhalten  A1,
einlagig, dicht stoßen, abrutschsicher verlegen.
Herstellen des oberen Abschlusses der Ablage ist mit einzukalkulieren, in Mengenermittlung m2 mit eingerechnet.
Verspachtelung der Gipsplatten gemäß Qualitätsstufe Q1 für bauseitigen Fliesenbelag, Verarbeitung gemäß DIN 18181. Die Ausführung erfolgt mit geeignetem Spachtelmaterial und Fugenfüller.

Wandhöhe:  H= bis 1,5m
Ablagetiefe:  bis 30cm
Profile:  CW 50; UW 50/40
Achsmaß:  625mm
Beplankung einseitig: 2 x 12,5 mm GKB
Dämmung:  40mm, A1, mineralisch
Oberfläche:  Q1 Spachtelung, für Fliesen
Schallschutz:  k.A.
Brandschutz:  k.A.

Ausführungsort:  GE OG Bad, Ablage
  GÄ EG WC, Ablage
Menge: 7,000 m²

**23.2.12 Schachtwand, 2-lagig beplankt, Raumhoch <2,95m**
Freistehende Vorsatzschale wie zuvor beschreiben, jedoch raumhoch.

Wandhöhe:  H < 2,95m (max zul. 2,95m)
Profile:  CW 50; UW 50/40
Achsmaß:  625mm
Beplankung einseitig: 2 x 12,5 mm GKB
Dämmung:  40mm, A1, mineralisch
Oberfläche:  Q2 Spachtelung, malerfertig
Schallschutz:  k.A.
Brandschutz:  F30

Bereich:  GÄ OG Büro SBL, ELT
  GÄ OG Büro SBL, HLS
  GE OG Küche
  GE OG Bad
  GE EG Werkstatt
  RE Technik AW
Menge: 48,000 m²

**23.2.13 Schachtwand, 2-lagig beplankt, Raumhoch <3,60m**
Freistehende Vorsatzschale wie zuvor beschreiben, jedoch raumhoch, mit reduziertem Achsmaß.

Wandhöhe:  H < 3,30  (max zul. 3,60m)
Profile:  CW 50; UW 50/40
Achsmaß:  417mm
Beplankung einseitig: 2 x 12,5 mm GKB
Dämmung:  40mm, A1, mineralisch
Oberfläche:  Q2 Spachtelung, malerfertig
Schallschutz:  k.A.
Brandschutz:  F30

Ausführungsort:  RE WC, Flur
Menge: 10,000 m²

**23.2.14 Herstellen Bodenanschluss mit Versprüngen**
Herstellen der Schachtwand im Bereich von Versprüngen im Rohboden Beton. Kein durchlaufendes Bodenprofil möglich sondern Unterbrechungen mit Versatz erforderlich.
Inklusive Mehraufwand für die ggf zusätzlich erforderliche Verschraubung, ggf zusätzlich erforderlicher Stiele am Versatz und Anpassung der Bekleidung.

Annahme 3 Versprünge
Abrechnung nach lfm Bodenanschluss

Bereich :  RE Technik Vorsatzschale AW
Menge: 3,000 lfdm

**23.2.15 Herstellen Bodenanschluss Kappendecke**
Herstellung des Bodenanschlusses auf Kappendecke.
Die Oberseite der Kappendecke wurde in den Gewölbeecken ausgemauert und mit Mörtel verfestigt.
Der Boden ist nicht eben und im Bereich der Stahlträger nicht bohrbar. Es sind Unterfütterungen und zusätzliche Verschraubungen neben den Stahlträgern erforderlich.

Abrechnung nach lfm Bodenanschluss, bei 2-schaligen Wänden Abrechnung je Schale.

Bereich:  GE OG Flur / Kammer
  GE OG Bad / Kammer
Menge: 12,000 lfdm

**23.2.16 Herstellen eines Wandanschlusses an Stahlprofil**
Herstellen eines Wandanschlusses Ständerwand an ein bauseitiges Stahlprofil, das die Wandschale trennt.
Inklusive zusätzlich erforderlicher Befestigungsprofile am Wandanschluss, inklusive anarbeiten der GK-Bekleidung an bauseitiges Stahlprofil.
Überstand Stahlprofil vor Wandbekleidung etwa 10mm.

Abrechnung nach lfm GK-Wandanschluss

Bereich:  RE Innentür Flur Remise, Detail TH504
Menge: 12,000 lfdm

**23.2.17 Eckausbildung**
Herstellung von Eckübergängen 90°,  in Trockenbauwänden und Vorsatzschalen. Inklusive liefern und einarbeiten von Alu-Eckwinkeln. Abrechnung nach lfm Kante Aussenecke
Menge: 30,000 lfdm

**23.2.18 Verstärkung der UK**
Liefern und einbauen von verstärkten Stahlblechprofilen UA-Profil 50x40x2mm, z.B:  im Bereich von WCs.
Jeweils beidseitig der bauseits gestellten WC Systemelemente (Gewerk HLS) zur Aufnahme von erhöhten Traglasten. Inklusive Anpassung der Ständerposition nach Abstimmung mit HLS. Inklusive aller erforderlichen Befestigungsmittel.
Raumhöhe bis 3m
Abrechnung je WC ( je 2 ST erforderlich)
Menge: 5,000 St

**23.2.19 Deckenanschluss Dampfbremse**
Deckenanschluss an Dampfbremsebene (OSB).
Einlegen eines Dichtstreifens zwischen Deckenprofil und OSB-Platte mit Dampfsperrfunktion. "Fehlbohrungen" sind mit geeigneten, dauerhaft dichten Klebebändern zur Dampfdichtung wieder zu verschließen!

Abrechnung nach lfm Wandlänge Grundriss und Anzahl Deckenprofil (Doppelständerwand = x2)

Bereich:  Remise EG Deckenanschluss
  GÄ Dachgeschoss Deckenanschluss
Menge: 50,000 lfdm

**23.2.20 Deckenanschluss mit Dachneigung**
Deckenanschluss mit Dachneigung.
Anpassen der Beplankung und der Unterkonstruktion an geneigte Dachflächen.

Abrechnung nach lfm Wandlänge Grundriss, je Wandseite
(Vorsatzschale  x1/ Ständerwände beidseitig beplankt x2)

Dachneigung Remise:  ca 6°
Dachneigung Gärtnerhaus:  ca 13°

Bereich:  GÄ DG Umkleide
  RE EG Remise
Menge: 30,000 lfdm

**23.2.21 Aussparung an Deckenbalken**
Aussparungen in Trockenbauwänden um Deckenbalken herstellen. Inklusive anpassen der Unterkonstruktion mit allen erforderlichen Befestigungsmitteln und Anarbeiten der Bekleidung an die Deckenbalken.

Abmessung Deckenbalken: B x H bis ca 30x 30cm

Abrechnung je Wandseite
(Vorsatzschale  x1/ Ständerwände beidseitig beplankt x2)

Bereich:  Deckenbalken Remise
Menge: 11,000 St

**23.2.22 Verstärkung OSB 25mm**
Verstärkung der Montagewand durch den Einbau einer OSB-Platte innerhalb der Tragständerebene, inklusive erforderlicher Befestigungsmittel für den flächenbündigen Einbau mit dem Ständerwerk.
Bereiche vorbereitet für die bauseiteige nachträgliche Montage von Oberschränken, Duschtrennwänden und Wickeltischen an den Trockenbauwänden.

Plattenstärke:  25 mm OSB
Ständerabstand:  625 mm

Höhenvorgabe:
Wickeltisch  Höhe bis 1,80m
Duschtrennwand  Höhe bis 2,20m
Küchenoberschränke  Höhe bis 2,40m

Ausführungsort: GE OG Küche (Oberschränke)
  GE OG Bad Duschtrennwand
  GÄ OG Bad Duschtrennwand
  RE Cateringküche (Oberschränke)
  RE WC bar. Wickeltisch
  und nach Abstimmung mit der  Bauüberwachung
Menge: 24,000 m²

**23.2.23 Minderpreis Spachtelung Q1, Bereich Fliesen**
Minderpreis für die Oberflächenqualität in Q1 statt Q2 Spachtelung. Im Bereich von Fliesen.

Oberfläche:  Q1 Spachtelung (Fliesen)
Menge: 23,000 m²

**23.2.24 Zulage: Spachtelung Q3, Wände**
Zulage zu allen Wandpositionen für die Ausführung der Spachtelung in Q 3 gem. IGG-Merkblatt 2.

Ausführungsorte in Absprache mit der Bauüberwachung
Menge: 10,000 m²

**23.2.25 Leibungsbekleidung Türöffnung**
Bekleiden von Leibungen oder offenen Wandenden mit GKB-Plattenstreifen,  inklusive einer Eckausbildung mit Alu-Eckschiene.

Bekleidung:  1-lage, GKB 12,5mm
Breite  bis 29cm
Oberfläche:  Q2

Bereich:  RE Catering Aussentür
Menge: 10,000 lfdm

#### Unbenannt 23.3 Bekleidungen & Einbauten

**23.3.1 Vorsatzschale Abkofferung Dachkonstruktion (HSM)**
Einhausung von HSM belasteten Konstruktionshölzern mit GKB-Platten, Plattendicke 2x 12,5mm. Als Vorsatzschale über Pfetten, Stiele und Kehlbalken. Befestigung mittels direkter Verschraubung an Dachwerk. Inklusive Lieferung von zusätzlich erforderlichen Montagehölzern 40x60mm am Wandanschluss und in der Fläche ohne Dachtragwerk.
Inklusive herstellen einer Türöffnung mit Leibung ca 17cm
Inklusive aller erforderlichen Befestigungsmittel, Beihölzern zur Aushöhung und Zuschnitte. Oberfläche Q2 gespachtelt, malerfertig.

Wandfläche:  B = 5,30m
  H = 2,4m
Beplankung:  2x 12,5mm GKB
Oberfläche:  Q2 Spachtelung

Bereich:  GÄ DG Umkleide
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Menge: 15,000 m²

**23.3.2 Trockenbaubekleidung Holzbauteile DG (HSM)**
GK-Bekleidung der Konstruktionshölzer (Pfetten, Kopfbänder, Sparren, Stiele) im Dachgeschoss mit GK-Platten 12,5 mm, keine Brandschutzanforderung, Fugen und Verschraubungen gespachtelt.
Befestigung mittels direkter Verschraubung an Dachwerk ohne Unterkonstruktion.
Die Ummantelung dient dem Einschluss der vorhandenen schadstoffbelasteten Holzkonstruktionen und erhebt keinen Anspruch auf Winkeligkeit oder Ansichtsqualität.
Schrägschnitte, Anpassungen an flankierende Bauteile und sämtliche Nebenarbeiten und Befestigungsmittel sind im Einheitspreis enthalten.
Arbeitshöhe bis 3m, Bockrüstungen sind in den Einheitspreis einzukalkulieren.
Querschnitt Holzbauteile:  bis ca. 18/20 cm
Abwicklung Beplankung:  bis 100 cm

Abrechnung nach lfdm ummanteltem Bauteil
Bereich:  GÄ Dachraum Ost R68
Menge: 20,000 lfdm

**23.3.3 Direktbeplankung GKB auf OSB**
Direktbeplankung mit einer Lage Gipskartonplatte auf einer OSB Platte. Oberfläche liefern montieren und spachteln Q2 malerfertig.

Bekleidung:  1x GKB 12,5mm
Oberfläche:  Q2 Spachtelung
Untergrund:  OSB (Dampfsperre)

Bereich:  Aussenwand Remise, Catering
Menge: 10,000 m²

**23.3.4 Aussparungen Anschlüsse Waschtisch**
Herstellung der notwendigen Öffnungen in allen Beplankungslagen der Vorsatzschalen für Leitungsdurchführungen und Konsolschrauben der Waschtischanschlüsse.
Abrechnung je Waschtisch:
Durchdringungen:  3 Stk. bis DN 50
  2 Stk. Konsolschrauben
Menge: 5,000 St

**23.3.5 Aussparungen Anschlüsse WC, Urinal**
Leistung wie vor, jedoch für WC- und Urinal-Anschlüsse, Abrechnung je WC/Urinal
Durchdringungen:  2 Stk. bis DN 100
  2 Stk. Konsolschrauben
Menge: 5,000 St

**23.3.6 Aussparungen Anschlüsse Dusche**
Leistung wie vor, jedoch für Duscharmaturen,
Abrechnung je Armatur
Durchdringungen:  2 Stk. bis DN 20
Menge: 2,000 St

**23.3.7 Aussparungen Anschlüsse rechteckig**
Leistung wie vor, jedoch für rechteckige Ausschnitte bis 20x25 cm (für Drückerplatten etc)

Aussschnitt:  bis 20 x 25cm
Menge: 10,000 St

**23.3.8 Aussparungen Anschlüsse Lüftung / Heizung**
Leistung wie vor, jedoch für Lüftungsleitungen und Heizleitungen. Abluftgitter sind sauber anzuarbeiten, Anschlussflächen Q2 zu spachteln, malerfertig.
Abrechnung je Durchdringung
Durchdringungen:  bis DN 150
Menge: 20,000 St

**23.3.9 Kabeldurchfürhung ELT**
Durchführung für Einzelkabel herstellen bei Anschlüssen ohne UP-Dose ( z.B: Wandleuchten) Inklusive einmessen des Durchstosspunktes gem. Planung Wandabwicklung Bäder.

Durchdringungen:  bis 15mm
Menge: 10,000 St

**23.3.10 Revisionsöffnung, befliesbar, 30/30**
Revisionsöffnung in Montagewand aus Gipsbauplatten, mit geringer Einbau-Randfuge, vorgefertigte Revisionsklappe zum herausnehmen, aus Metallrahmen mit Gipsplatten GKBI beplankt für nachfolgenden Fliesenbelag, mit Fangsicherung und einfacher Druck-Öffnungsvorrichtung, inkl. Herstellen der Öffnung.
Einbauhöhe im Fliesenraster nach örtlicher Festlegung mit Bauüberwachung.
Abmessung:  30x30 cm
Menge: 1,000 St

**23.3.11 Anschluss an AU-Kanal HLS**
Anpassen der Trockenbaubekleidung (Vorsatzschale) an die Aussenluftzuleitung HLS. Inklusive aller erforderlichen Befestigungsmittel und Zuschnitte.

Lüftungskanal: ca 400x400mm (inkl. Dämmung)

Bereich:  Remise Technik
Menge: 1,000 St

**23.3.12 Nische Spiegelschrank, GÄ OG Bad**
Nische ohne Rückwand in Vorsatzschale herstellen für späteren Einbau eines Spiegelschrankes mit Druchlauferhitzer. Leibung spachteln, Q1, wird nicht gefliest.
Öffnungen für Druchlauferhitzer sind mit einzuarbeiten.
Leitungen:  1x Zulauf kW
  2x Ablauf wW Waschtisch /Dusche
  1x ELT Anschluss

Nische  B x H  ca 60x75cm
Tiefe  ca 21cm,= T Vorsatzschale
Rückwand  nein

Bereich:  GÄ Bad OG, Detail GÄ 202
Menge: 1,000 St

**23.3.13 Nische Papier und Abfallspende, RE WCs**
Nische mit Rückwand in Installationswand herstellen für späteren Einbau eines Unterputz Kombi-Elements Papierspender und Abfall.
Nische und Leibung spachteln, Q1, wird nicht gefliest.

Nische  B x H  ca 300x1050mm
Tiefe  ca 120mm
Rückwand  ja

Bereich:  RE WCs, Detail TH203, TH202
Menge: 2,000 St

**23.3.14 Einpassen von UP-Verteilern HLS und ELT**
Einbau von bauseits gestellten Unterverteiler-Kästen ELT in Trockenbauwände. Anpassen der GK-Bekleidung und der Ständerposition, inklusive aller erforderlichen Befestigungsmittel und Zuschnitte.

Abrechnung je St Einfassung

Bereich Remise Annahme:
UV-ELT RE Catering  H x B x T = 85 x 36 x 12cm
UV-ELT RE Remise (Technik) H x B x T = 84 x 56 x 12cm
UV-ELT RE Therme (Technik) H x B x T = 84 x 56 x 12cm

Bereich Gehilfenhaus Annahme:
UV-ELT GE OG (Kammer) H x B x T = 71 x 36 x 9cm
UV Medien GE OG (Kammer) H x B x T = 58 x 36 x 9cm
Menge: 5,000 St

**23.3.15 Schachtabschluss; Zementgebundene Platte**
Liefern und Herstellen eines Schachtabschlusses mit  zementgebundenen, wasserresistenten Platten innerhalb des Bodenaufbaus.
Zur Abstellung der zementgebundenen Blähtonschüttung gegen Einlaufen in den angrenzenden TGA Schacht.
Montage auf Betondecke, inklusive aller erforderlicher Beihölzer und Befestigungsmittel.

Bereich:  Therme; TGA Schacht Remise; Detail TH304
Menge: 1,000 St

#### Unbenannt 23.4 Decken

**23.4.1 Abhangdecke; Nonius, GKB 12,5mm**
Deckenbekleidung nach DIN 18168-1:
Ausführung der Unterkonstruktion aus verzinkten Stahlblechprofilen DIN 18182-1, als Tragprofile CD 60/27,
Befestigung mit Noniusabhängung inklusive erforderlichem Zubehör, Montage mit bauaufsichtlich zugelassenen Befestigungsmitteln.
Bekleidung aus Gipsplatten GKB, einlagig,  Plattendicke 12,5mm. Verspachtelung der Gipsplatten gemäß Qualitätsstufe Q2 Standartspachtelung, Malerfertig. Verarbeitung gemäß DIN 18181. Die Ausführung erfolgt mit geeignetem Spachtelmaterial und Fugenfüller.

Auch als Kleinflächen in Form von Abkofferungen!

Abhanghöhe:  bis ca 40cm
Einbauhöhe:  bis 3,10m  Befestigungsuntergrund:  Holzbalkendecke
Beplankung:  1 x 12,5 mm GKB
Oberfläche:  Q2 Spachtelung

Bereich:  GE OG Kammer (Abkofferung HLS)
Menge: 3,000 m²

**23.4.2 Abhangdecke; direkt, GKB 12,5mm**
Deckenbekleidung wie zuvor beschrieben, jedoch als Direktabhänger inklusive erforderlichem Zubehör.

Abhanghöhe:  bis 18cm
Einbauhöhe:  bis 3,10m  Befestigungsuntergrund:  Holzbalkendecke
Beplankung:  1 x 12,5 mm GKB
Oberfläche:  Q2 Spachtelung

Bereich:  GE OG Bad
Menge: 5,000 m²

**23.4.3 Abkofferung, seitlicher Abschluss Decke**
seitlichen Abschluss der Abhangdecke im Raum, als Abkofferung.
Decke nur in Teilbereichen, hier Rücksprung zur Holzbalkendecke/Putzdecke herstellen mit Eckausbildung und einer seitlichen Abkofferung.
Inklusive aller erforderlichen Profile, Eckschienen und Befestigungsmittel.

Abhanghöhe/ Stirnseite:  bis 40cm
Bekleidung:  1x 12,5mm GKB
Oberfläche:  Q2 gespachtelt, malerfertig
Aberchnung nach lfm Stirnseite bzw Kante

Bereich:  GE OG Kammer
Menge: 4,000 lfdm

**23.4.4 Zulage: GKBI / H2**
Zulage für die Ausführung der Bekleidung mit imprägnierten GKBI-Platten für Feuchträume.

Bekleidung:  GKBI statt GKB
Bereich:  GE OG Bad
Menge: 4,200 m²

**23.4.5 Leuchtenausschnitt**
Herstellung von Leuchtenauslässen bis 15cm Durchmesser in zuvor genannten Abhangdecken.
Nach Vorgabe Elektroplanung.

Durchmesser:  bis 15cm
Menge: 4,000 St

#### Unbenannt 23.5 Böden

*Hinweis: Gehilfenhaus Bad*
Der Bodenaufbau im Bad Gehilfenhaus muss möglichst niedrig gehalten werden, hierzu ist ein Trockenestrich auf Ausgleichschicht geplant.

Der Bodenaufbau beschränkt sich auf diesen Bereich, daher ist in die nachfolgenden Positionen der entsprechende Mehraufwand als Kleinflächen mit einzukalkulieren.

**23.5.1 Blähtonschüttung gebunden, Ausgleich**
Lieferung und Einbau einer zementgebundenen Blähtonschüttung, belastbar, fugenlos, ohne Randstreifen, waagerecht abgezogen als tragfähigen ebenen Untergrund für nachfolgenden Trockenestrich.
Untergrund ist eine Kappendecke mit ausgemauerten Gewölbeecken und Mörtel verfestigt.

Material:  Blähton 4/8 mm, zementgebunden
Betonrohdichte: trocken ca 500kg/m³
Wärmeleitfähigkeit: 0,13 W/(mK)
Druckfestigkeit: nach 28T ca 1,5 N/mm²
Brandklasse: A1
Einbauhöhe:  bis ca 25mm

Richtfabrikat:  Liapor Thermobeton, Liapor 4/8
  oder gleichwertig

angebotenes Produkt: '....................'

Bereich:  GE OG Bad
Menge: 5,000 m²

**23.5.2 Trennlage PE**
Abdeckung der Rohdecke, der Schüttung oder der Dämmschicht mit einer Lage Kunststofffolie, 15 cm überlappt und seitlich entsprechend der Estrichdicke hochgeschlagen, als Schutz- oder Trennlage.

Material:  PE-Folie 0,2 mm
Menge: 5,000 m²

**23.5.3 Steinwolledämmplatte 20mm**
Liefern und einbauen einer Steinwolleplattendämmung  20mm, geeignet für den Einbau unter Trockenestrichen.

Richtfabrikat:  Isover Akustic EP, 20mm
  oder gleichwertig

angebotenes Produkt: '....................'

Bereich:  GE OG Bad
Menge: 5,000 m²

**23.5.4 Trockenestrich Nassbereich**
Herstellen eines schwimmenden Trockenestrichs  auf einer gebundenen Schüttung.
Estrichelement 25 mm dick mit umlaufenden Stufenfalz (zwei werkseitig miteinander verklebte, jeweils 12,5 mm dicken zementgebundenen Leichtbeton-Bauplatten nach DIN EN 12467), Baustoffklasse A1 nach DIN 4102.
Fugenbereiche und Befestigungsmittel sind abzuspachteln. Trockenunterboden entsprechend den Herstellervorschriften einschl. aller Materialien, Zuschnitte, Befestigungs-/ Verbindungsmittel, Estrichkleber und Randdämmstreifen liefern und montieren.

Richtfabrikat:  Fermacell Powerpanel TE 25mm,
  oder gleichwertig

angebotenes Produkt: '....................'

Bereich:  GE OG Bad
Menge: 5,000 m²

#### Unbenannt 23.6 Leistungen zum Nachweis

**23.6.1 Stundensatz Fachwerker**
Arbeiten, welche nicht in den Positionen erfasst sind und gegen Nachweis zur Ausführung kommen:
Fachwerker

Ausführung nur nach Freigabe durch Bauüberwachung und Auftraggeber!
Menge: 5,000 h

**23.6.2 Stundensatz Helfer**
Arbeiten, welche nicht in den Positionen erfasst sind und gegen Nachweis zur Ausführung kommen:
Helfer

Ausführung nur nach Freigabe durch Bauüberwachung und Auftraggeber!
Menge: 5,000 h

**23.6.3 Dokumentation der Maßnahmen**
*** Pauschalposition
Erstellen einer Dokumentation

Erstellen einer Dokumentation aller durchgeführten Maßnahmen in Anlehnung an die Dokumentationsrichtlinien SPSG, Stand 21.02.2025 (siehe Anlage).
Fertigstellung und Übergabe der Dokumentation an den AG bis spätestens acht Wochen nach vollständiger und mängelfreier Abnahme der ausgeführten Maßnahme.

Die Dokumentation ist nach der folgenden Struktur aufzubauen:
1. Deckblatt mit folgenden Angaben:
- Bezeichnung "Dokumentation"
- Bezeichnung des Objekts und der beauftragten Leistungen
- Auftragsnummer und Maßnahmennummer
- Kontaktangaben des AG und des AN
- Bearbeitungszeitraum

2. schriftliche Dokumentation
- Kurzbeschreibung der Maßnahme und Arbeitsschritte, ggf durch die Ergänzung fotografischer Belege.

3. Anhang mit Anlagen:
- Material- und Herstellerverzeichnis, Technische Merkblätter
- Pläne, Zeichnungen, Skizzen
- Berichte und Protokolle
- Abbildungs- und Quellenverzeichnis

Die Seiten der Dokumentation sind fortlaufend zu nummerieren, beginnend nach dem Deckblatt.
Ausgenommen von der Nummerierung sind die Anlagen.
Menge: 1,000 psch

**23.6.4 Materialpauschale**
*** Pauschalposition
Pauschale für zusätzliches Material für unvorhergesehenen Leistungsbedarf.

Ausführung nur nach Freigabe durch Bauüberwachung und Auftraggeber! Es besteht kein Anspruch auf Vergütung der Position.

Kostenansatz Netto: 1000 €
Menge: 1,000 psch
